# Caritas-Förderzentrum St. Laurentius und Paulus
Angebotsaufforderung (GAEB DA XML 3.3, DA83)
Projekt: 316
Währung: EUR
Erstellt mit: GXML Toolbox V3.3 R20220330, ORCA AVA 26.0.7 26.00.07, 13.04.2026

## 21 Fliesenarbeiten inkl. abwaschbare Tapeten

### Titel 00 Vorbemerkungen

*Hinweis: ALLGEMEINE VORBEMERKUNGEN*
Allgemeiner Maßnahmenbeschrieb:

In der Förderschule des Caritas Förderzentrums St. Laurentius und Paulus in der Queichheimer Hauptstraße 235 in Landau i.d. Pfalz werden zwei Drittel der derzeit 160 Schüler im Bildungsgang ganzheitliche Entwicklung unterrichtet, d. h. neben dem Förderschwerpunkt motorische Entwicklung besteht auch noch sonderpädagogischer Förderbedarf im Bereich ganzheitliche Entwicklung.

Die Förderschule wurde im Jahr 1971 in Massivbauweise als Flachdachgebäude erbaut. 1990 wurde ein komplettes Walmdach aufgesetzt. Der Dachraum ist ungenutzt. Seither haben sich die (sonder-) pädagogischen Anforderungen an das Schulgebäude und die Einrichtung weitreichend verändert. Da
beim Bau der Schule, damals für ca. 120 Schülerinnen und Schüler geplant, die heute gültigen pädagogischen Konzepte nicht berücksichtigt werden konnten und in den vergangenen Jahren keine größeren Maßnahmen durchgeführt wurden, befindet sich die Schule nicht mehr auf dem aktuellen Stand.

Somit werden die Durchführungen umfassender Baumaßnahmen am bestehenden Schulgebäude geplant. In den vergangenen Jahren wurden lediglich umfassende Brandschutzmaßnahmen sowie die Sanierung des Trinkwasseranlage des Gesamteinrichtung durchgeführt.

Die Maßnahmen dieser Sanierung sind wie folgt geplant:

- Grundlegende Sanierungsmaßnahmen in Klassenräumen, Therapieräumen, Büros und Fluren
- Einbau eine Lüftungsanlage inklusive Einbau von Klimatisierungsgeräten
- Erneuerung von elektrischen Leitungsführungen
- Sanierung des Schwimmbades mit Umkleiden
- Sanierung der Aula und WC-Anlagen
- Sanierung der Pflegebäder, WC-Anlagen
- Umbau der Lehrküche
- Herstellung eines barrierefreien Pausenhofes

Die Gebäudeteile, welche Gegenstand dieser Maßnahme sind, beinhalten folgende Nutzungen:

Bauteil P:
- UG (Teilunterkellerung): Schwimmbadbecken - Schwimmbadtechnik
- EG: Schwimmbad mit zugehörigen Umkleiden, Klassen-, Therapie- und Verwaltungsräume, kleinere Sanitärbereiche
- OG: Klassen-, Therapie- und Verwaltungsräume, großer Sanitärbereich für die Schüler*innen
- Dachraum: Einbau einer Technikzentrale, Leitungsverzug der neuen Lüftungsanlage

Bauteil R:
- EG: Großküche (NICHT Gegenstand dieser Maßnahme)
- OG: Mensa, Ausgabeküche, Klassen-, Therapie- und Verwaltungsräume
- Dachraum: ungenutzt - lediglich Leitungsverzug der neuen Lüftungsanlage

Bauteil O:
- EG: Notwendiger Flur, Erschließung, Verwaltungsräume
- OG: Notwendiger Flur, kleine Sanitärbereiche, Erschließung, Verwaltungsräume
- Dachraum: ungenutzt - lediglich Leitungsverzug der neuen Lüftungsanlage

Bauteil A:
- EG: Gymnastikhalle mit zugehörigen Nebenräumen, Klassen-, Therapie- und Verwaltungsräume, großer Sanitärbereich für die Schüler*innen, Werkraum, Lehrküche
- OG: Klassen-, Therapie- und Verwaltungsräume, großer Sanitärbereich für die Schüler*innen
- Dachraum: Einbau einer Technikzentrale, Leitungsverzug der neuen Lüftungsanlage

Bauteil B:
- EG: Ambulanter Dienst Verwaltungsräume (NICHT Gegenstand dieser Maßnahme), Haupteingang
- OG: Klassenräume, kleiner Sanitärbereich
- Dachraum: ungenutzt - lediglich Leitungsverzug der neuen Lüftungsanlage

Bauteil C:
- EG: Klassen-, Therapie- und Verwaltungsräume, kleiner Sanitärbereich, Erschließung
- OG 1: Bibliothek, Erschließung
- OG 2: (NICHT Gegenstand dieser Maßnahme), Erschließung
- OG 3: (NICHT Gegenstand dieser Maßnahme), Erschließung
- OG 4: Klassen- und Therapieräume, kleiner Sanitärbereich, Erschließung
- Dachraum: Einbau einer Technikzentrale

Bauteil L:
- EG: Notwendiger Flur, Erschließung, Rampe
- OG: Notwendiger Flur, Erschließung, Rampe
- Dachraum: ungenutzt - lediglich Leitungsverzug der neuen Lüftungsanlage

Bauteil M:
- EG: Notwendiger Flur, Erschließung, Rampe
- OG: (NICHT Gegenstand dieser Maßnahme)
- Dachraum: ungenutzt (NICHT Gegenstand dieser Maßnahme)

Bauteil F:
- EG: Aula mit Bühne, Sanitärbereich
- OG: (NICHT Gegenstand dieser Maßnahme)
- Dachraum: ungenutzt (NICHT Gegenstand dieser Maßnahme)

Diese Gebäudeteile sind NICHT Gegenstand der Maßnahme:
Bauteil D, Bauteil E, Bauteil U, Bauteil G, Bauteil N, Bauteil K, Bauteil H, Bauteil S, Bauteil T

Bauabschnitte:

Die Sanierung erfolgt abschnittsweise in drei Bauabschnitten.
BA 1: Gebäudeteil A, B, L
BA 2: Gebäudeteile P, R, O, C (EG+4.OG), P (Schwimmhalle)
BA 3: Gebäudeteil C (EG+4.OG+Dach), L, M, F und Pausenhöfe
Dachraum als Sonderabschnitt.

Bauablaufsbedingte Unterbrechungen innerhalb eines Bauabschnittes sind einzukalkulieren. Nach Vollendung der Arbeiten innerhalb eines Bauabschnittes sind Unterbrechungen bis zum Start des nächsten Bauabschnittes einzukalkulieren.

Umbaumaßnahmen finden im laufenden Schulbetrieb statt.
Staub- und Lärmbelästigungen während der Unterrichts- bzw. Betriebszeiten sind zu minimieren
(Bundes-Immissionsschutzgesetz beachten).
Arbeiten mit lauten Geräten sind möglichst nach 15 Uhr oder in den Schulferien durchzuführen.

*Hinweis: B BESONDERE VORBEMERKUNGEN*
1.HINWEISE

Gegenstand der Ausschreibung sind Fliesen- und Plattenarbeiten nach DIN 18352

Leistungsbeschreibung und Pläne:
Grundlage des Angebotes sind die Leistungsbeschreibung in den Vorbemerkungen und Positionen sowie die beigefügten Pläne. Die Pläne dienen zur Übersicht. Der Bieter ist verpflichtet, die im Leistungsverzeichnis beschriebenen Positionen auf Vollständigkeit, fachgerechte Ausführbarkeit und Eignung für den vorgesehenen Verwendungszweck zu prüfen. Dies gilt auch im Hinblick auf die vorgesehenen Verbindungen mit dem Bauwerk und den zu erwartenden Beanspruchungen.

2. NORMEN

Es gilt die VOB, die Herstellerempfehlungen, die allgemein anerkannten Regeln der Technik, Merkblätter,sowie alle geltenden DIN-Normen über die auszuführenden Arbeiten und beschriebenen Materialien und der zu erwartenden üblichen Beanspruchungen.

### Titel 01 Bauabschnitt 1

#### Bereich 01.01 Baustelleneinrichtung

**01.01.10 Baustelleneinrichtung**
*** Pauschalposition
Einrichten, Vorhalten über die vereinbarte Leistungszeit, sowie Räumen der Baustelle,
mit folgenden in den Pauschalpreis einzukalkulierenden Leistungen:

- Einrichten Aufenthalts- und Lagerräume
- Baustellentür
- Maschinen, Geräte
- alle sonstigen Maßnahmen, die für das ordnungsgemäße Arbeiten notwendig sind.

Bauseits vorhanden:

- Bauzaun
- Verkehrssicherung
- Wasser- und Stromanschluss
- DIXI-WC / Sanitärcontainer
- Räumlichkeit zur Lagerung
Menge: 1,000 psch

**01.01.20 Umzug Baustelleneinrichtung**
Umzug der vorgenannten Baustelleneinrichtung, abhängig vom Bauablauf, in eine andere bauseits gestellte Räumlichkeit.
mit folgenden in den Pauschalpreis einzukalkulierenden Leistungen:

- Rückversetzen des vorherigen Lagerraums in den ursprünglichen Zustand
- Umsetzen Baustellentür
- Umräumen Maschinen, Geräte
Menge: 1,000 St

#### Bereich 01.02 Vorbereitende Arbeiten

*Hinweis: UNTERGRUNDVORBEREITUNG*

**01.02.1 Messung, Estrichfeuchte**
Messung der Estrichfeuchte zur Feststellung der Belegreife mit einem CM-Gerät. Die Orte der Messstellen sind zusammen mit der Bauleitung festzulegen.

Leistungsbestandteile
- Messung der Estrichfeuchte mit einem Calciumcarbid-Messgerät (CM)

Zweck:  Ermittlung der Restfeuchte im Estrich
Vorleistung:  Estrich
Folgeleistung: Bodenbelag
Menge: 3,000 psch

**01.02.2 Untergrundvorbereitung, Reinigung Wandfläche**
Untergrundvorbereitung der Wandflächen durch Reinigung.

Leistungsbestandteile
- Reinigen des Untergrunds
- Entfernung loser Bestandteile (z.B. Staub, Öl, Anstrich- und Mörtelreste)
- Entsorgung des anfallenden Materials nach AVV-Schlüssel

Zweck: Verbesserung der Haftung
Vorleistung (baus.): Wand aus Beton, Mauerwerk oder Trockenbau
Folgeleistung: z.B. Haftgrund, Spachtelung

Einbauort: Sanitär, Küche
Menge: 270,000 m²

**01.02.3 Untergrundvorbereitung, Reinigung Bodenfläche**
Untergrundvorbereitung der Bodenflächen durch Reinigung.

Leistungsbestandteile
- Reinigen des Untergrunds
- Entfernung loser Bestandteile (z.B. Staub, Öl, Anstrich- und Mörtelreste)
- Entsorgung des anfallenden Materials nach AVV-Schlüssel

Zweck: Verbesserung der Haftung
Vorleistung (baus.): Bodenfläche aus Beton, Estrich, Dämmung oder Trockenbau
Folgeleistung: z.B. Haftgrund, Nivelliermasse

Einbauort: Sanitär, Küche
Menge: 205,000 m²

**01.02.4 Risse im Estrich schließen**
Risse im Estrich kraftschlüssig schließen gem. DIN18560.

Leistungsbestandteile
- Rissaufweitung und Säuberung
- Quereinschnitte, e<30cm
- Rissverguss und -verklammerung
- Quarzsandabstreuung

Zweck: ebener Untergrund für Haftverbund
Vorleistung: Estrich
Folgeleistung: Höhenausgleich bzw. Haftgrund
Untergrund: Zementestrich
Rissbreite: bis 5 mm
Material: 2-komponentiger Injektionsharz auf Epoxydharzbasis
Menge: 10,000 m

**01.02.5 Entkopplungsmatte**
Abdichtungs- und Entkopplungsbahn für Fliesen liefern und einbauen auf kritischen Untergründen zur Überbrückung von Untergrundspannungen (bei Rissen im Estrich, bei Übergangsbereichen zwischen altem und neuem Estrich).

Verlegung im Kleberbett.
Stoßfugen sind mit Dichtband abzukleben.
Beides ist hier mit einzukalkulieren.

Einbauort:
Innenbereich, Boden,
Wassereinwirkungsklasse bis W2-1

Fliesentyp: Feinsteinzeugfliesen, siehe nachfolgende Positionen
Fliesenformate: siehe nachfolgende Positionen

Material: Polyethylen mit Vlies
Schichtdicke: ca. 1mm
Gewicht: ca. 0,35 kg/m²
Wasserundurchlässigkeit: ca. 1,5 bar
Höchstzugkraft quer: ca. 430 N / 50 mm
Höchstzugkraft längs: ca. 400 N / 50 mm
Bruchdehnung quer: ca. 100 %
Bruchdehnung längs: ca. 90 %
Haftzugfestigkeit: ca. 0,2 N/mm²
Äquivalente Luftschichtdicke (sd): ca. 85 Meter
Verarbeitungstemperatur: ca. + 5 °C bis + 30 °C
Temperaturbeständigkeit: ca. - 20 °C bis + 80 °C
Baustoffklasse: B2 nach DIN 4102-1

Hersteller und Typ:

'..................................................'
vom Bieter einzutragen.
Menge: 20,000 m

*Hinweis: UNTERGRUNDAUSGLEICH*

**01.02.6 Spachtelung, Wandfläche**
Kunststoffmodifizierte Flächenspachtelmasse/ Dünnputz auf Gipsbasis.

Leistungsbestandteile
- Haftgrund nach Systemerfordernis
- Flächenspachtelmasse

Abrechnungshinweis: Der AN erstellt ein Messprotokoll über erforderliche Mehrstärken anhand eines Messprotokolls mit Messraster 50x50 cm und legt dieses dem AG rechtzeitig vor Beginn der Ausführung zur Prüfung und Freigabe als Grundlage seines Vergütungsanspruchs vor!

Zweck: Toleranzausgleich
Vorleistung: Beton-, Putz- oder Trockenbauwandfläche
Folgeleistung: Wandbelag aus Fliesen
Druckfestigkeit: C25 gem. DIN EN 13813
Ausgleichsstärke: bis 5 mm, i. M. 3 mm

Ortsangabe: Sanitär, Küche
Menge: 55,000 m2

**01.02.7 Spachtelung, Bodenfläche**
Kunststoffmodifizierte Flächenspachtelmasse/ Dünnputz auf Gipsbasis.

Leistungsbestandteile
- Haftgrund nach Systemerfordernis
- Flächenspachtelmasse

Abrechnungshinweis: Der AN erstellt ein Messprotokoll über erforderliche Mehrstärken anhand eines Messprotokolls mit Messraster 50x50 cm und legt dieses dem AG rechtzeitig vor Beginn der Ausführung zur Prüfung und Freigabe als Grundlage seines Vergütungsanspruchs vor!

Zweck: Toleranzausgleich
Vorleistung: Beton- bzw. Zementestrichflächen
Folgeleistung: Bodenbelag aus Fliesen
Druckfestigkeit: C25 gem. DIN EN 13813
Ausgleichsstärke: bis 5 mm, i. M. 3 mm

Ortsangabe: Sanitär, Küche
Menge: 52,000 m2

**01.02.8 Nivellierausgleich, bis 5mm**
Ausgleichs- bzw. Nivelliermasse als selbstverlaufende, kunststoffvergütete Zementmasse.

Leistungsbestandteile
- Entfernung loser Bestandteile (z. B. Staub, Öl, Anstrich- und Mörtelreste) und Reinigung
- Haftgrund
- Ausgleichs- bzw. Nivelliermasse

Abrechnungshinweis: Der AN erstellt ein Messprotokoll über erforderliche Mehrstärken anhand eines Messprotokolls mit Messraster 50x50 cm und legt dieses dem AG rechtzeitig vor Beginn der Ausführung zur Prüfung und Freigabe als Grundlage seines Vergütungsanspruchs vor!

Zweck: Toleranzausgleich
Vorleistung: Beton- bzw. Zementestrichflächen
Folgeleistung: Bodenbelag aus Fliesen
Druckfestigkeit: C25 gem. DIN EN 13813
Ausgleichsstärke: bis 5 mm, i. M. 4 mm

Ortsangabe: Sanitär, Küche
Menge: 10,000 m2

**01.02.9 Nivellierausgleich, 6-10mm**
Ausgleichs- bzw. Nivelliermasse als selbstverlaufende, kunststoffvergütete Zementmasse.

Leistungsbestandteile
- Entfernung loser Bestandteile (z. B. Staub, Öl, Anstrich- und Mörtelreste) und Reinigung
- Haftgrund
- Ausgleichs- bzw. Nivelliermasse

Abrechnungshinweis: Der AN erstellt ein Messprotokoll über erforderliche Mehrstärken anhand eines Messprotokolls mit Messraster 50x50 cm und legt dieses dem AG rechtzeitig vor Beginn der Ausführung zur Prüfung und Freigabe als Grundlage seines Vergütungsanspruchs vor!

Zweck: Toleranzausgleich
Vorleistung: Beton- bzw. Zementestrichflächen
Folgeleistung: Bodenbelag aus Fliesen
Druckfestigkeit: C25 gem. DIN EN 13813
Ausgleichsstärke: bis 6-10 mm, i. M. 8 mm

Ortsangabe: Sanitär, Küche
Menge: 10,000 m2

**01.02.10 Voranstrich, Wandflächen**
Voranstrich als Kunstharz-Dispersion

Leistungsbestandteile
- Auftragen der Voranstrichs

Zweck: Haftvermittlung zwischen Untergrund und Fliesenkleber
Vorleistung: Verputzte Betonwände oder Trockenbauwandfläche
Folgeleistung: Wandbelag aus Fliesen

Ortsangabe:  Sanitär, Küche (Wandflächen)
Menge: 270,000 m²

**01.02.11 Voranstrich EP-Grundierung, Bodenfläche**
Voranstrich als Epoxidharz-Grundierung

Leistungsbestandteile
- Auftragen der Voranstrichs auf Boden
- mit Quarzsand abstreuen

Zweck: Haftvermittlung zwischen Untergrund und Fliesenkleber
Vorleistung: Beton- bzw. Zementestrichflächen
Folgeleistung: Bodenbelag aus Fliesen

Ortsangabe:  Sanitär, Küche (Bodenflächen)
Menge: 205,000 m²

*Hinweis: ABDICHTUNGSARBEITEN*

**Ausführungsbeschreibung 1 Bau- und Leistungsbeschreibung - Sanitärräume**
*Bau- und Leistungsbeschreibung - Sanitärräume*
Die Sanitärräume/Bäder mit Duschen sind gemäß der Wassereinwirkungsklasse W2-I an allen Bodenflächen im Verbund abzudichten.

Die Wandflächen oberhalb von Duschen und Badewanne sind gemäß der Wassereinwirkungsklasse W1-I abzudichten.

Die Abdichtungsflächen sind vor Ausführung mit der Bauleitung abzustimmen.

**01.02.12 Wandabdichtung, W1-I, innen, Polymerdispersion**
Wandabdichtung, innen, mittels Polymerdispersion gem. DIN 18534.

Leistungsbestandteile
- Abdichtungsarbeiten

Zweck: Abdichtung
Beanspruchung: mäßig durch häufiges Spritzwasser
 Brauchwasser, jedoch ohne
 anstauendes Wasser
Vorleistung: Verputzte Betonwände oder Trockenbauwandfläche
Folgeleistung: Wandbelag aus Platten
Wassereinwirkungsklasse: W1-I, gem. DIN 18534
Material: Polymerdispersion
Abdichtungshöhe: bis 3,00m

Einbauort: Sanitär
Menge: 200,000 m²

**01.02.13 Bodenabdichtung, W2-l, innen, Reaktionsharz**
Bodenabdichtung, innen, mittels Reaktionsharz RM DIN EN 14891, Wassereinwirkungsklasse W2-l (hoch) gem. DIN 18534-1.

Wandanschluss: H mind. 15 cm über OKFFB

Leistungsbestandteile
- Abdichtungsarbeiten

Zweck: Abdichtung
Beanspruchung: hoch bspw. durch Spritz- oder
 Ablaufwasser bei bodengleichen
 Duschen
Vorleistung: Zementestrich
Folgeleistung: Bodenbelag aus Platten
Wassereinwirkungsklasse: W2-I, gem. DIN 18534-1
Material: Reaktionsharz

Einbauort:  Sanitär
Menge: 160,000 m²

**01.02.14 Anschlussfuge, Dichtbandeinlage W2-l**
Anschlussfuge in die zuvor beschriebene Fußbodenabdichtung gem. DIN 18534 eindichten.

Leistungsbestandteile
- Herstellen der Anschlussfuge
- inkl. Dichtbandeinlage, Breite 100 mm
- Einbinden der Anschlussfuge in die Flächenabdichtung

Zweck: Abdichtung
Vorleistung: Estrich mit Toleranzausgleich/
 Verputzte Betonwände oder Trockenbauwandfläche
Folgeleistung: Boden-/Wandbelag aus Platten

Ortsangabe: Sanitär
Menge: 225,000 m

**01.02.15 Abdichtung Manschette W2-l**
Abdichtung im Verbund (AIV) an Durchdringung anschließen, Wassereinwirkungsklasse W2-I (hoch) DIN 18534-1, mit Manschette,

Maße der Manschette entsprechend Sanitärobjekt

Leistungsbestandteile
- Abdichten an Durchdringungen

Zweck: Abdichtung
Vorleistung: Verputzte Betonwände oder Trockenbauwandfläche
Folgeleistung: Wandbelag aus Platten

Ortsangabe: Sanitär
Menge: 120,000 St

**01.02.16 Anschlussfuge Innenecke, Dichtbandeinlage W2-l**
Anschlussfuge in Innenecke in die zuvor beschriebene Wandabdichtung gem. DIN 18534 eindichten.

Leistungsbestandteile
- Herstellen der Anschlussfuge in Innenecke
- inkl. Dichtbandeinlage, Breite 100 mm
- Einbinden der Anschlussfuge in die Flächenabdichtung

Zweck: Abdichtung
Vorleistung: Estrich mit Toleranzausgleich/
 Verputzte Betonwände oder Trockenbauwandfläche
Folgeleistung: Boden-/Wandbelag aus Platten

Ortsangabe: Sanitär
Menge: 70,000 m

**01.02.17 Anschlussfuge Außenecke, Dichtbandeinlagen W2-l**
Anschlussfuge in Innenecke in die zuvor beschriebene Wandabdichtung gem. DIN 18534 eindichten.

Leistungsbestandteile
- Herstellen der Anschlussfuge in Außenecke
- inkl. Dichtbandeinlage, Breite 100 mm
- Einbinden der Anschlussfuge in die Flächenabdichtung

Zweck: Abdichtung
Vorleistung: Estrich mit Toleranzausgleich/
 Verputzte Betonwände oder Trockenbauwandfläche
Folgeleistung: Boden-/Wandbelag aus Platten

Ortsangabe: Sanitär
Menge: 20,000 m

**01.02.18 Bodenablauf, eindichten W2-l**
Bauseitige Bodenabläufe mit Flansch in die zuvor beschriebene Fußbodenabdichtung gem. DIN 18534 eindichten.

Leistungsbestandteile
- Einmessen und Justieren Bodenablauf
- Untermörtelung mit Schnellzement
- Anarbeiten der Dämmung und Estrich an Einlauf
- Anarbeiten der Abdichtung an den Einlauf

Zweck: Abdichtung
Vorleistung (baus.): Bodeneinlauf (TGA)
Folgeleistung: Bodenbelag Fliesen
Nennweite: bis 15 cm (zzgl. Flansch)

Ortsangabe: Sanitär
Menge: 18,000 St

**Ausführungsbeschreibung 2 Bau- und Leistungsbeschreibung - Küche**
*Bau- und Leistungsbeschreibung - Küche*
Die Küche ist gemäß der Wassereinwirkungsklasse W3-I an allen Boden- und Wandflächen im Verbund abzudichten

**01.02.19 Wandabdichtung, W3-l, innen, Reaktionsharz**
Wandabdichtung, innen, mittels Polymerdispersion gem.DIN 18534.

Leistungsbestandteile
- Abdichtungsarbeiten

Zweck: Abdichtung
Beanspruchung: sehr hoch, bspw. bei Hochdruck-
 oder Nassreinigung
Vorleistung: ---
Folgeleistung: Wandbelag aus Platten
Wassereinwirkungsklasse: W3-I, gem. DIN 18534-1
Material: Reaktionsharz
Abdichtungshöhe: bis 3,00m

Einbauort: Küche
Menge: 70,000 m²

**01.02.20 Bodenabdichtung, W3-l, innen, Reaktionsharz**
Bodenabdichtung, innen, mittels Reaktionsharz RM DIN EN 14891, Wassereinwirkungsklasse W3-l (sehr hoch) gem. DIN 18534-1.

Wandanschluss: H mind. 15 cm über OKFFB

Leistungsbestandteile
- Abdichtungsarbeiten

Zweck: Abdichtung
Beanspruchung: sehr hoch, bspw. bei Hochdruck-
 oder Nassreinigung
Vorleistung: Zementestrich
Folgeleistung: Bodenbelag aus Platten
Wassereinwirkungsklasse: W3-I, gem. DIN 18534-1
Material: Reaktionsharz

Einbauort:  Küche
Menge: 60,000 m²

**01.02.21 Anschlussfuge, Dichtbandeinlage W3-l**
Anschlussfuge in die zuvor beschriebene Fußbodenabdichtung gem. DIN 18534 eindichten.

Leistungsbestandteile
- Herstellen der Anschlussfuge
- inkl. Dichtbandeinlage, Breite 100 mm
- Einbinden der Anschlussfuge in die Flächenabdichtung

Zweck: Abdichtung
Vorleistung: Estrich mit Toleranzausgleich/
 Verputzte Betonwände oder Trockenbauwandfläche
Folgeleistung: Boden-/Wandbelag aus Platten

Ortsangabe: Küche
Menge: 35,000 m

**01.02.22 Abdichtung Manschette W3-l**
Abdichtung im Verbund (AIV) an Durchdringung anschließen, Wassereinwirkungsklasse W3-I (sehr hoch) DIN 18534-1, mit Manschette

Art der Manschette entsprechend Sanitärobjekt

Leistungsbestandteile
- Abdichten an Durchdringungen

Zweck: Abdichtung
Vorleistung: Verputzte Betonwände oder Trockenbauwandfläche
Folgeleistung: Wandbelag aus Platten

Ortsangabe: Küche
Menge: 20,000 St

**01.02.23 Anschlussfuge Innenecke, Dichtbandeinlage W3-l**
Anschlussfuge in Innenecke in die zuvor beschriebene Wandabdichtung gem. DIN 18534 eindichten.

Leistungsbestandteile
- Herstellen der Anschlussfuge in Innenecke
- inkl. Dichtbandeinlage, Breite 100 mm
- Einbinden der Anschlussfuge in die Flächenabdichtung

Zweck: Abdichtung
Vorleistung: Estrich mit Toleranzausgleich/
 Verputzte Betonwände oder Trockenbauwandfläche
Folgeleistung: Boden-/Wandbelag aus Platten

Ortsangabe: Küche
Menge: 25,000 m

**01.02.24 Anschlussfuge Außenecke, Dichtbandeinlagen W3-l**
Anschlussfuge in Innenecke in die zuvor beschriebene Wandabdichtung gem. DIN 18534 eindichten.

Leistungsbestandteile
- Herstellen der Anschlussfuge in Außenecke
- inkl. Dichtbandeinlage, Breite 100 mm
- Einbinden der Anschlussfuge in die Flächenabdichtung

Zweck: Abdichtung
Vorleistung: Estrich mit Toleranzausgleich/
 Verputzte Betonwände oder Trockenbauwandfläche
Folgeleistung: Boden-/Wandbelag aus Platten

Ortsangabe: Küche
Menge: 15,000 m

**01.02.25 Bodenablauf, eindichten W3-l**
Bauseitige Bodenabläufe mit Flansch in die zuvor beschriebene Fußbodenabdichtung gem. DIN 18534 eindichten.

Leistungsbestandteile
- Einmessen und Justieren Bodenablauf
- Untermörtelung mit Schnellzement
- Anarbeiten der Dämmung und Estrich an Einlauf
- Anarbeiten der Abdichtung an den Einlauf

Zweck: Abdichtung
Vorleistung (baus.): Bodeneinlauf (TGA)
Folgeleistung: Bodenbelag Fliesen
Nennweite: bis 15 cm (zzgl. Flansch)

Ortsangabe: Küche(BA1), Schwimmbad(BA2)
Menge: 2,000 St

**01.02.26 Bodenrinne eindichten W3-l**
Bauseitige Bodenrinne mit Flansch in die zuvor beschriebene Fußbodenabdichtung eindichten.

Leistungsbestandteile
- Einmessen und Justieren Bodenrinne
- Untermörtelung mit Schnellzement
- Anarbeiten der Dämmung und Estrich an Rinne
- Anarbeiten der Abdichtung an Rinne

Zweck: Abdichtung
Vorleistung (baus.): Bodenrinne (TGA)
Folgeleistung: Bodenbelag Fliesen
Breite: bis 15 cm (zzgl. Flanschbreite)

Ortsangabe: Küche
Menge: 7,000 m

#### Bereich 01.03 Bodenfliesen im Innenbereich

*Hinweis: FEINSTEINZEUG*

**Ausführungsbeschreibung 3 Bau- und Leistungsbeschreibung Bodenfliesen - Sanitär**
*Bau- und Leistungsbeschreibung Bodenfliesen - Sanitär*
Das Verlegemuster ist vor Arbeitsbeginn mit der Bauleitung abzustimmen und erfolgt nach Angabe AG.

Die Fugenbreite, wenn nicht anders angegeben ist gemäß Herstellerempfehlung auszuführen.

**01.03.1 Bodenfliesen, 30x60cm, R10/A**
Bodenbelag aus trockenpressten Fliesen/ Platten gem. DIN EN 14411 Gruppe Bla, im Innenbereich.

Leistungsbestandteile
- Untergrundprüfung auf Eignung
- Fliese mit Spachtelmasse, selbstverlaufend
- Bodenbelag
- Verfugung
- Reinigung von Zementschleier

Vorleistung (baus.): Estrich
Rutschhemmung: mind. R10 gem. DGUV Regel 108-003
Kanten: geformt, kalibriert
Lagerung: Dünnbett, DIN 18157
Verlegeart: orthogonal
Verband: Halbverband
Material: Feinsteinzeug DIN EN 14411
Oberfläche: unglasiert, strukturiert, matt
Dekor: Jurastein-Optik, granuliert, dezente Glanzpunkte, grau

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
Nennmaß: 30x60 cm
Dicke: 8mm
Fuge: Fugenbreite gemäß Herstellerempfehlung, Farbe gemäß Abstimmung mit Architekt

Einbauort: Sanitär

Leistungsverzeichnis: z.B. Agrob Buchtal Savona, grau,
oder gleichwertig

Hersteller und Typ:

'..................................................'
vom Bieter einzutragen.
Menge: 155,000 m2

**01.03.2 Anarbeiten an Bodenablauf**
Anarbeiten der Fliesen an Bodenablauf

Einbauort: Sanitär
Menge: 18,000 St

**Ausführungsbeschreibung 4 Bau- und Leistungsbeschreibung - Küche**
*Bau- und Leistungsbeschreibung - Küche*
Ausführung Dünnbettkleber und Fliesenverfugung mit Reaktionsharz.

**01.03.3 Bodenfliesen, 30x60cm, R11/B**
Bodenbelag aus trockenpressten Fliesen/ Platten gem. DIN EN 14411 Gruppe Bla, im Innenbereich.

Leistungsbestandteile
- Untergrundprüfung auf Eignung
- Fliese mit Spachtelmasse, selbstverlaufend
- Bodenbelag
- Verfugung
- Reinigung von Zementschleier

Vorleistung (baus.): Estrich
Rutschhemmung: mind. R11 gem. DGUV Regel 108-003
Kanten: geformt, kalibriert
Lagerung: Dünnbett, DIN 18157
Verlegeart: orthogonal
Verband: Wilder Verband
Material: Feinsteinzeug DIN EN 14411
Oberfläche: unglasiert, strukturiert, matt
Dekor: Jurastein-Optik, granuliert, dezente Glanzpunkte, grau
Nennmaß: 30x60 cm
Dicke: 8mm
Fuge: Fugenbreite gemäß Herstellerempfehlung, Farbe gemäß Abstimmung mit Architekt

Einbauort: Küche

Leitfabrikat: z.B. Agrob Buchtal Savona, grau,
oder gleichwertig

Hersteller und Typ:

'..................................................'
vom Bieter einzutragen.
Menge: 60,000 m2

**01.03.4 Anarbeiten an Bodenablauf**
Anarbeiten der Fliesen an Bodenablauf

Einbauort: Küche
Menge: 2,000 St

**01.03.5 Anarbeiten an Bodenrinne**
Anarbeiten der Fliesen an Bodenrinne

Einbauort: Küche
Menge: 7,000 St

*Hinweis: ZULAGEN*

**01.03.6 Zulage Gefälleschnitte, 1,50m2, bei Duschen**
Zulage für Gefälleschnitt in Fliesenbelag bei einem 4-seitigen, quadratischen Einlaufgefälle auf ca. 1,50 m2 im Bereich von Bodeneinläufen anstelle des Gefälles in der zuvorbeschriebenen Position.

Gefälle: ca. 1 %
Abrechnung: 1 St je Bodeneinlauf

Einbauort: Sanitär, Küche(BA1), Schwimmbad(BA2)
Menge: 3,000 St

**01.03.7 Zulage Gefälleschnitte, 1,00m2**
Zulage für Gefälleschnitt in Fliesenbelag bei einem 4-seitigen, quadratischen Einlaufgefälle auf ca. 1,00 m2 im Bereich von Bodeneinläufen anstelle des Gefälles in der zuvorbeschriebenen Position.

Gefälle: ca. 1 %
Abrechnung: 1 St je Bodeneinlauf
Menge: 17,000 St

**01.03.8 Reserve Bodenfliesen innen**
Übergabe der Fliesen zur Einlagerung für den AG.
Abrechnung nach Stück pro Fliese.
Menge: 16,000 St

#### Bereich 01.04 Wandfliesen im Innenbereich

*Hinweis: WANDFLIESEN*

**Ausführungsbeschreibung 5 Bau- und Leistungsbeschreibung Wandfliesen - Sanitär**
*Bau- und Leistungsbeschreibung Wandfliesen - Sanitär*
Das Verlegemuster ist vor Arbeitsbeginn mit der Bauleitung abzustimmen und erfolgt nach Angabe AG.

Die Fugenbreite, wenn nicht anders angegeben ist gemäß Herstellerempfehlung auszuführen.

**01.04.1 Wandfliesen, 30x60cm**
Wandbelag aus trockengepressten Fliesen/ Platten gem. DIN EN 14411 Gruppe Bla, im Innenbereich.

Leistungsbestandteile
- Untergrundprüfung auf Eignung
- Wandbelag
- Verfugung
- Reinigung von Zementschleier

Vorleistung (baus.): Wandputz PIV, teilweise PIII bzw. Abdichtung
Kanten: geformt, kalibriert
Lagerung: Dünnbett, DIN 18157
Verlegeart: orthogonal
Verband: Halbverband
Material: Feinsteinzeug DIN EN 14411
Oberfläche: unglasiert, strukturiert, matt
Dekor: Jurastein-Optik, granuliert, dezente Glanzpunkte, beige mit grauen und braunen Akzenten

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
Nennmaß: 30x60 cm
Dicke: 8mm
Fuge: Fugenbreite gemäß Herstellerempfehlung, Farbe gemäß Abstimmung mit Architekt

Einbauort: Sanitär

Leitfabrikat: z.B. Agrob Buchtal Savona, kalk,
oder gleichwertig

Hersteller und Typ:

'..................................................'
vom Bieter einzutragen.
Menge: 270,000 m2

**01.04.2 Sockelfliese, H 6,0 cm**
Sockelfliesen gem. DIN EN 14411, im Innenbereich.

Leistungsumfang
- Sockelfliesen
- Verfugung
- obserseitiger dauerelastischer Anschluss
- Eckausbildung

Vorleistung: Wandputz PIV, teilweise PIII bzw.  Abdichtung
Lagerung: im Dünnbett
Material und Fuge: wie Bodenbelag
Sockelhöhe: 6 cm
Plattenbreite: wie Bodenbelag
Dicke: 8 mm
Übergang: dauerelastische Verfugung zu  Bodenbelag

Einbauort: Sanitär

Leitfabrikat: z.B. Agrob Buchtal Savona H 6,0 cm, kalk, oder gleichwertig

Hersteller und Typ:

'..................................................'
vom Bieter einzutragen.
Menge: 75,000 m

**Ausführungsbeschreibung 6 Bau- und Leistungsbeschreibung Wandfliesen - Küche**
*Bau- und Leistungsbeschreibung Wandfliesen - Küche*
Ausführung Dünnbettkleber und Fliesenverfugung mit Reaktionsharz.

**01.04.3 Wandfliesen, 30x60cm, Reaktionshharz-Fugenmörtel**
Wandbelag aus trockengepressten Fliesen/ Platten gem. DIN EN 14411 Gruppe Bla, im Innenbereich, mit Reaktionsharz Fugenmörtel

Leistungsbestandteile
- Untergrundprüfung auf Eignung
- Wandbelag
- Verfugung
- Reinigung von Zementschleier

Vorleistung (baus.): Wandputz PIV, teilweise PIII bzw. Abdichtung
Kanten: geformt, kalibriert
Lagerung: Dünnbett, DIN 18157
Verlegeart: orthogonal
Verband: Halbverband
Material: Feinsteinzeug DIN EN 14411
Oberfläche: unglasiert, strukturiert, matt
Dekor: Jurastein-Optik, granuliert, dezente Glanzpunkte, beige mit grauen und braunen Akzenten
Nennmaß: 30x60 cm
Dicke: 8mm
Fuge: Fugenbreite gemäß Herstellerempfehlung, Farbe gemäß Abstimmung mit Architekt

Einbauort: Küche

Leitfabrikat: z.B. Agrob Buchtal Savona, kalk,
oder gleichwertig

Hersteller und Typ:

'..................................................'
vom Bieter einzutragen.
Menge: 70,000 m2

**01.04.4 Kehlsockel Feinsteinzeig 15/15cm Dünnbett H 15 cm Reaktionsharz-Fugenmörtel**
Kehlsockel aus Fliesen gem. DIN EN 14411, im Innenbereich, mit Hohlkehle stehend

Leistungsumfang
- Sockelleiste
- Verfugung
- obserseitiger dauerelastischer Anschluss
- Eckausbildung

Vorleistung: Wandputz PIV, teilweise PIII bzw.  Abdichtung
*Lagerung: im Dünnbett
Material und Fuge: wie Bodenbelag
Sockelhöhe: 6 cm
Plattenbreite: wie Bodenbelag
Übergang: dauerelastische Verfugung zu  Bodenbelag

Einbauort: Küche

Hersteller und Typ:

'..................................................'
vom Bieter einzutragen.
Menge: 35,000 m

*Hinweis: Laibungen*

**01.04.5 Fensterlaibung, T=15cm**
Fensterlaibungen und -stürze mit keramischen Fliesen der Vorpositionen.

Leistungsbestandteile
- Untergrundprüfung
- Fliesenbelag an Laibung
- Gehrungsschnitt im Übergang zum Wandbelag
- dauerelastische Verfugung am Anschluss an das Fensterelement

Laibungstiefe: bis ca. 15 cm
Menge: 0,000 m

**01.04.6 Fensterlaibung, T=30cm**
Fensterlaibungen und -stürze mit keramischen Fliesen der Vorpositionen.

Leistungsbestandteile
- Untergrundprüfung
- Fliesenbelag an Laibung
- Gehrungsschnitt im Übergang zum Wandbelag
- dauerelastische Verfugung am Anschluss an das Fensterelement

Laibungstiefe: bis ca. 30 cm
Menge: 20,000 m

**01.04.7 Nachträgliches, zeitversetztes Einfliesen von Elektrodosen**
Nachträgliches, zeitversetztes Einfliesen von Elektrodosen

Einbauort:  Sanitär, Küche, Technik
Menge: 100,000 St

**01.04.8 Nachträgliches, zeitversetztes Einfliesen von Türen**
Nachträgliches, zeitversetztes Einfliesen von Türen

Einbauort:  Sanitär, Küche, Technik
Menge: 17,000 St

**01.04.9 Herstellen Löcher Wandfliese**
Herstellen von Löchern in der Wandbekleidung aus Fliesen/Platten Ausführung gemäß Zeichnung.

Einbauort:  Sanitär, Küche
Menge: 200,000 St

**01.04.10 Anpassen Wandfliese Öffnung**
Anpassen der Wandbekleidung aus Fliesen/Platten an Öffnungen, Ausführung gemäß Zeichnung.

Einbauort:  Sanitär, Küche
Menge: 20,000 m

**01.04.11 Anarbeiten an Druckspüler**
Anarbeiten der Fliesen an Druckspüler

Einbauort:  Sanitär
Menge: 15,000 St

**01.04.12 Reserve Wandfliesen innen**
Übergabe der Fliesen zur Einlagerung für den AG.
Abrechnung nach Stück pro Fliese.
Menge: 16,000 St

#### Bereich 01.05 Wandbeschichtung Tapete

**Ausführungsbeschreibung 7 Hinweis Aufbausystem Fototapete**
*Hinweis Aufbausystem Fototapete*
Alle Grundierungen, Spachtelungen Abdichtungen, Kleber, Versigelungen und Dichtstoffe sind als ein zugelasseses System zu verbauen.

System direkter Nassbereich:
Grundierung
Spachtelung je nach Bedarf des Untergrunds
Grundierung
Abdichtung
Kleber
Fototapete
Versiegelung
Dichtstoff

System indirekter Nassbereich:
Grundierung
Spachtelung je nach Bedarf des Untergrunds
Grundierung
Abdichtung
Kleber
Fototapete
Versiegelung

**01.05.1 Grundierung direkter Nassbereich**
Grundierung für gleichmäßigen Untergrund/ Saugverhalten

Anforderungen:
Acrylat-basierte Dispersionsgrundierung mit wasser- und alterungsbeständige Eigenschaften; D1
Beständigkeit gegen Urin in Übereinstimmung mit ASTM D 1308-87
schnell trocknenden und sehr emissionsarmen (EMICODE EC1 Plus und Blauer Engel nach DE-UZ 113)

Lösungsmitel:
lösemittelfreie Dispersionsverlegewerkstoffe gemäß TRGS 610

zum Beispiel:
MAPEI Eco Prim T Plus oder gleichwertig

angebotenes Produkt:

'.........'
(Bieterangabe)
Menge: 30,000 m²

**01.05.2 Grundierung indirekter Nassbereich**
Grundierung für gleichmäßigen Untergrund/ Saugverhalten

wie vorherige Position, jedoch für indirekten Nassbereich:

Weitere Eigenschaften:
Haftvermittlend; schnell trocknend;  alkalibeständig

zum Beispiel:
FFT primer oder gleichwertig

angebotenes Produkt:

'.........'
(Bieterangabe)
Menge: 50,000 m²

**01.05.3 Spachtelung**
Wandspachtelung, innen, vollflächig.

Zweck:
Verbesserung der Oberflächenqualität

Vorleistung:
grundierte glatte Beton-, geputzte
MW- oder GK-Wände

Folgeleistung:
Abdichtung; Tapete

Material:
Kalkzementputz als Unterputz in GP,
CS II, Wc1 gemäß DIN EN 998-1

Schichtdicke:
bis 5 mm

Oberfläche:
Q3, geglättet

angebotenes Produkt:

'.........'
(Bieterangabe)
Menge: 80,000 m²

**01.05.4 Dispersionsabdichtung**
Einkomonentige, gebrauchsfertige, lösemittelfreie, gut spachtelbare Dispersionsabdichtung nach DIN 18534 auf Kunstharzdispersionsbasis

Zulässige Wassereinwirkungsklassen:
nach DIN 18534; W1-I

Verfahren:
mindestens zwei Arbeitsgängen

Schichtdicke:
von 0,5 mm Trockenschichtdicke
(= 0,8 mm Nassschichtdicke)

Oberfläche:
verputzt, Q3

zum Beispiel: MAPEI Mapegum WPS  (Dispersionsabdichtung) in grau und grün oder gleichwertig

angebotenes Produkt:

'.........'
(Bieterangabe)
Menge: 30,000 m²

**01.05.5 Abdichtung Dichtband**
Dichtband passend zu vorbeschriebener Abdichtung

Material:
dreischichtig, Polypropylen/Polyethylen, vliesbeschichtet

Wassereinwirkungsklasse:
Wand: W1-I nach DIN 18534
Boden: W2-I nach DIN 18534

zum Beispiel: MAPEI Mapeguard ST (Dichtband) oder gleichwertig

angebotenes Produkt:

'.........'
(Bieterangabe)
Menge: 10,000 m

**01.05.6 Abdichtung von Innenecken**
Dichtecke passend zu vorbeschriebener Abdichtung

Material:
dreischichtiges Produkt aus Polypropylen/Polyethylen

Wassereinwirkungsklasse:
W1-1 nach DIN 18534

zum Beispiel: MAPEI Mapeguard IC (Innenecke) oder gleichwertig

angebotenes Produkt:

'.........'
(Bieterangabe)
Menge: 3,000 St

**01.05.7 Abdichtung von Außenecken**
wie vorherige Position, jedoch für Außenecken

zum Beispiel: MAPEI Mapeguard EC (Außenecke) oder gleichwertig

angebotenes Produkt:

'.........'
(Bieterangabe)
Menge: 1,000 St

**01.05.8 Abdichtung Dichtmanschetten Wand**
Abdichtung Dichtmanschetten Wand, passend zu vorbeschriebener Abdichtung

Material:
dreischichtiges Produkt aus Polypropylen/Polyethylen
vliesbeschichtet, für optimalen Haftverbund zur Abdichtung

Wassereinwirkungsklasse:
W1-I nach DIN 18534

Verwendung:
Abdichtung von Rohrdurchdringungen im System

zum Beispiel:
MAPEI Mapeguard PC (Dichtmannschetten) oder gleichwertig

angebotenes Produkt:

'.........'
(Bieterangabe)
Menge: 5,000 St

**01.05.9 Abdichtung Schnittschutzband**
Schnittschutzband als Schutzlage für das Dichtband einbauen

Material:
dreilagiges Gewebe aus Polyamid und Polyethylen einseitig selbstklebend

Schnittfestigkeit:
gemäß EN 388

Zweck :
Reduzierung Beschädigungen des Dichtbandes

Einsatzort:
Kehlen zwischen Boden/Decke und Wand oder in Wandecken

Wassereinwirkungsklasse:
W1-I nach DIN 18534

zum Beispiel:
MAPEI Mapeband CP (Schnittschutzband) oder gleichwertig

angebotenes Produkt:

'.........'
(Bieterangabe)
Menge: 10,000 m

**01.05.10 Kleber direkter Nassbereich**
Wetter- und Feuchtigkeitsbeständiger Klebstoff auf Dispersionsbasis für erhöhte Beanspruchung des Funktionsflächentextils; weiß auftrocknend

Untergrund:
auf Q3

Wassereinwirkungsklasse:
W1-I nach DIN 18534

zum Beispiel:
FFT waterglue oder gleichwertig

angebotenes Produkt:

'.........'
(Bieterangabe)
Menge: 30,000 m²

**01.05.11 Kleber indirekter Nassbereich**
Klebstoff auf Dispersionsbasis für normale Beanspruchung der abwischbaren Fototapete

Untergrund:
auf Q3

Wassereinwirkungsklasse:
W0-I nach DIN 18534

zum Beispiel: FFT glue oder gleichwertig

angebotenes Produkt:

'.........'
(Bieterangabe)
Menge: 50,000 m²

**01.05.12 abwischbare Fototapete**
Fototapete als Oberflächenbelag im indirekten Nassbereich und direkten Nassbereich

Material:
Gewebtes Material aus Polyester (PES)  mit leicht strukturierter Oberfläche
Polyamidbeschichtung (PA) beidseitig

Gewicht:
ca. 300 g/m²

Materialdicke:
ca. 0,39 mm

weitere Anforderungen:
Phthalatfrei; Reinigungsfähig;  OEKO TEX Standard 100; translucent

Maße:
der Fototapete können einer beigefügten, vorläufigen  Tabelle entnommen werden

Es werden zwei Naturmotive vorgegeben:
1. Motiv: Sanitär BT A EG
2. Motiv: Sanitär BT A 1.OG
Die gewünschte Grafik wird dem Auftragnehmer in ausreichend hoher Auflösung zur Vefügung gestellt.

zum Beispiel:
FFT Funktionsflächentextil crocodile oder gleichwertig

angebotenes Produkt:

'.........'
(Bieterangabe)
Menge: 80,000 m²

**01.05.13 Versiegelung**
2-komponentigen, wasserbasierten, UV-beständigen, widerstandfähigen PU-Versiegelung

Glanzgrad:
seidenmatt

zum Beispiel:
FFT seal+hardener (Versiegelung) oder gleichwertig

angebotenes Produkt:

'.........'
(Bieterangabe)
Menge: 30,000 m²

**01.05.14 Silikondichtstoff für Eck-, Anschluss- und Bewegungsfugen**
Eck-, Anschluss- und Bewegungsfugen mit fungizid eingestelltem, acetatvernetzendem, 1-komponentigem Silikondichtstoff, elastisch schließen, einschließlich aller Nebenarbeiten.

Farbton: nach RAL gemäß Angabe Bauherr

zum Beispiel:
MAPEI Mapesil AC oder gleichwertig

angebotenes Produkt:

'.........'
(Bieterangabe)
Menge: 60,000 m

#### Bereich 01.06 Profile, Fugen

*Hinweis: PROFILE*

**01.06.1 Kantenschutzschiene, Edelstahl V2A,**
Kantenschutzschiene aus Edelstahl,
als Schutz an Wandecken, Installationsvorwänden, Ablagen-Ecken

Zweck: Kantenschutz
Vorleistung: Wandbelag
Material: Edelstahl (V2A)
Ansichtsbreite: je Sichtfläche ca. 8mm

Einbauort: Sanitär, Küche (BA1), Schwimmbad (BA2)
Menge: 35,000 m

**01.06.2 Trennschiene/-winkel, V2A, H=6-10mm**
Trennschiene/-winkel zum bündigen Einbau mit Bodenbelag aus Fliesen und Befestigungsschenkel zur Einlage ins Mörtelbett.

Zweck: Belagswechsel
Vorleistung: Bodenbelag
Material: Edelstahl (V2A)
Form: gerade (im Grundriss)
Plattendicke: ca. 6-10 mm
Profilhöhe: bis 10 mm, entsprechend Belagstärke

Einbauort: Sanitär, Küche
Menge: 10,000 m

*Hinweis: FUGEN*

**01.06.3 dauerelastische Verfugung, Fliesen**
Dauerelastische Verfugung im Bereich der Anschlüsse Wand/Boden, Eckausbildungen, bei Materialwechsel sowie Bauwerksfugen einschl. Hinterfüllung und Vorbehandlung.

Vorleistung: Fliesenbelag
Material: geeignet für Fliesenbelag
Fugenbreite: ca. 8-10 mm
Fuge: zulässige Gesamtverformung (ZGV)
 25 %
Farbe: Nach Wahl des AG
Anforderung: materialverträglich mit Fliesenbelag
Menge: 260,000 m

#### Bereich 01.07 Einbauteile

*Hinweis: REVISIONSTÜREN (M)*

**01.07.1 Revisionsöffnung, magnetisch, 20x20cm**
Revisionstür einschl. Rahmen und Magnetverschluss, mit vorher beschriebenen Fliesenbelag belegen einschl. Verfugung, dauerelastischen Anschlüssen und Anarbeitungen.

Vorleistung: Wandfliesen mit Aussparung
Format: eckig
Abmessung: 200x200 mm
Menge: 5,000 St

**01.07.2 Revisionsöffnung, magnetisch, 40x40cm**
Revisionstür einschl. Rahmen und Magnetverschluss, mit vorher beschriebenen Fliesenbelag belegen einschl. Verfugung, dauerelastischen Anschlüssen und Anarbeitungen.

Vorleistung: Wandfliesen mit Aussparung
Format: eckig
Abmessung: 400x400 mm
Menge: 5,000 St

**01.07.3 Revisionsöffnung, magnetisch, 40x60cm**
Revisionstür einschl. Rahmen und Magnetverschluss, mit vorher beschriebenen Fliesenbelag belegen einschl. Verfugung, dauerelastischen Anschlüssen und Anarbeitungen.

Vorleistung: Wandfliesen mit Aussparung
Format: eckig
Abmessung: 400x600 mm
Menge: 5,000 St

*Hinweis: KRISTIALLSPIEGEL*

**01.07.4 Kippspiegel, 500x600mm**
Kristallspiegel als Kippspiegel, rechteckig, mit C-Kantenschliff, verdeckt befestigt.

Zweck: behindertengerechter Spiegel
Vorleistung: Wandfliesen
Größe: ca. 500x600 mm
Betätigung: Seilzug

Einbauort: Sanitär, Barrierefrei
Menge: 15,000 St

**01.07.5 Kristallspiegel, rechteckig, 600x400mm**
Kristallspiegel, rechteckig, mit Kantenschliff einbauen.

Leistungsbestandteile
- verdeckte Befestigungen
- oberflächenbündiger Einbau
- dauerelastische Verfugung

Größe: ca. 600x400 mm

Einbauort: Sanitär
Menge: 5,000 St

**01.07.6 Kristallspiegel, rechteckig, 600x800mm**
Kristallspiegel, rechteckig, mit Kantenschliff einbauen.

Leistungsbestandteile
- verdeckte Befestigungen
- oberflächenbündiger Einbau
- dauerelastische Verfugung

Größe: ca. 600x800 mm

Einbauort: Sanitär
Menge: 5,000 St

#### Bereich 01.08 Schutzabdeckungen

**01.08.1 Schutzabdeckung, Boden, Vlies + OSB**
Schutzabdeckung für neu eingebauten Fliesenbelag.

Leistungsbestandteile
- Glasfaservlies über 1,5 mm
- Holzplatte: OSB-Verlegeplatte d= 15 mm
- Stöße staubdicht verkleben
- Alle Wandanschlüsse staubdicht verkleben
- Ausbau nach Anweisung der örtlichen Bauleitung
- Entsorgung nach AVV-Schlüssel

Zweck: Schutz des neuen Fliesenbodens vor
 Beschädigung, Verschmutzung und
 Staub
Vorleistung: Fliesenbelag
Menge: 215,000 m2

**01.08.2 Schutzabdeckung, Boden, Alukarton**
Schutzabdeckung für neu eingebauten Fliesenbelag.

Leistungsbestandteile
- Aluminiumkaschierter Karton "Tetrapak"
- Stöße staubdicht verkleben
- Alle Wandanschlüsse staubdicht verkleben
- Ausbau nach Anweisung der örtlichen Bauleitung
- Entsorgung nach AVV-Schlüssel

Zweck: Schutz des neuen Fliesenbodens vor
 Beschädigung, Verschmutzung und
 Staub
Vorleistung: Fliesenbelag
Menge: 20,000 m2

#### Bereich 01.09 Revisionsunterlagen

**01.09.1 Revisionsunterlagen**
*** Pauschalposition
Zum Schlussabnahmetermin sind die folgenden Unterlagen ausgedruckt und digital als pdf-Datei abzugeben:
1. Produktdatenblätter aller verwendeten Materialien,
2. Pflegeanleitungen zu reinigender Materialien,
Menge: 1,000 psch

#### Bereich 01.10 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc., gelangen grundsätzlich nur die Stundensätze für Bauhelfer zur Abrechnung.

Die vom AN angegebenen Stundensätze werden als Grundlage wechselseitiger Zeitaufwandsverrechnung zwischen AN und AG herangezogen.

**01.10.1 Stundensatz: Fachwerker**
Stundensatz für Leistungen, welche nicht in den Positionen erfasst sind und nur auf ausdrückliche Anweisung der Bauleitung gegen Nachweis zur Ausführung kommen.

Fachwerker
Menge: 10,000 h

**01.10.2 Stundensatz: Bauhelfer**
Stundensatz für Leistungen, welche nicht in den Positionen erfasst sind und nur auf ausdrückliche Anweisung der Bauleitung gegen Nachweis zur Ausführung kommen.

Bauhelfer
Menge: 10,000 h

### Titel 02 Bauabschnitt 2

#### Bereich 02.01 Baustelleneinrichtung

**02.01.10 Baustelleneinrichtung**
*** Pauschalposition
siehe BA1 Position 01.01.10
Menge: 1,000 psch

**02.01.20 Umzug Baustelleneinrichtung**
siehe BA1 Position 01.01.20
Menge: 1,000 St

#### Bereich 02.02 Vorbereitende Arbeiten

*Hinweis: UNTERGRUNDVORBEREITUNG*

**02.02.1 Messung, Estrichfeuchte**
siehe BA1 Position 01.02.1
Menge: 3,000 psch

**02.02.2 Untergrundvorbereitung, Reinigung Wandfläche**
siehe BA1 Position 01.02.2
Menge: 410,000 m²

**02.02.3 Untergrundvorbereitung, Reinigung Bodenfläche**
siehe BA1 Position 01.02.3
Menge: 540,000 m²

**02.02.4 Risse im Estrich schließen**
siehe BA1 Position 01.02.4
Menge: 10,000 m

**02.02.5 Entkopplungsmatte liefern und einbauen**
siehe BA1 Position 01.02.5
Menge: 20,000 m

*Hinweis: UNTERGRUNDAUSGLEICH*

**02.02.6 Spachtelung, Wandfläche**
siehe BA1 Position 01.02.6
Menge: 85,000 m2

**02.02.7 Spachtelung, Bodenfläche**
siehe BA1 Position 01.02.7
Menge: 135,000 m2

**02.02.8 Nivellierausgleich, bis 5mm**
siehe BA1 Position 01.02.8
Menge: 30,000 m2

**02.02.9 Nivellierausgleich, 6-10mm**
siehe BA1 Position 01.02.9
Menge: 30,000 m2

**02.02.10 Voranstrich, Wandflächen**
siehe BA1 Position 01.02.10
Menge: 410,000 m²

**02.02.11 Voranstrich EP-Grundierung, Bodenfläche**
siehe BA1 Position 01.02.11
Menge: 540,000 m²

*Hinweis: ABDICHTUNGSARBEITEN*

**Ausführungsbeschreibung 8 Bau- und Leistungsbeschreibung - Sanitärräume**
*Bau- und Leistungsbeschreibung - Sanitärräume*
Die Sanitärräume/Bäder mit Duschen sind gemäß der Wassereinwirkungsklasse W2-I an allen Bodenflächen im Verbund abzudichten.

Die Wandflächen oberhalb von Duschen und Badewanne sind gemäß der Wassereinwirkungsklasse W1-I abzudichten.

Die Abdichtungsflächen sind vor Ausführung mit der Bauleitung abzustimmen.

**02.02.12 Wandabdichtung, W1-I, innen, Polymerdispersion**
siehe BA1 Position 01.02.12
Menge: 400,000 m²

**02.02.13 Bodenabdichtung, W2-l, innen, Reaktionsharz**
siehe BA1 Position 01.02.13
Menge: 210,000 m²

**02.02.14 Anschlussfuge, Dichtbandeinlage W2-l**
siehe BA1 Position 01.02.14
Menge: 310,000 m

**02.02.15 Abdichtung Manschette W2-l**
siehe BA1 Position 01.02.15
Menge: 130,000 St

**02.02.16 Anschlussfuge Innenecke, Dichtbandeinlage W2-l**
siehe BA1 Position 01.02.16
Menge: 80,000 m

**02.02.17 Anschlussfuge Außenecke, Dichtbandeinlagen W2-l**
siehe BA1 Position 01.02.17
Menge: 25,000 m

**02.02.18 Bodenablauf, eindichten W2-l**
siehe BA1 Position 01.02.18
Menge: 8,000 St

**Ausführungsbeschreibung 9 Bau- und Leistungsbeschreibung - Schwimmbad**
*Bau- und Leistungsbeschreibung - Schwimmbad*
Das Schwimmbad ist gemäß der Wassereinwirkungsklasse W3-I an allen Boden- und Wandflächen im Verbund abzudichten

**02.02.19 Bodenabdichtung, W3-l, innen, Reaktionsharz**
siehe BA1 Position 01.02.19

Einbauort:  Schwimmbad
Menge: 235,000 m²

**02.02.20 Abdichtung Sitzbank, Sitzfläche, W3-l, innen, Reaktionsharz**
Abdichtung Sitzbank, Sitzfläche, innen, mittels Reaktionsharz RM DIN EN 14891, Wassereinwirkungsklasse W3-l (sehr hoch) gem. DIN 18534-1.

Höhe Sitzbank = 0,60m

Wandanschluss: H mind. 15 cm über OK Sitzbank

Leistungsbestandteile
- Abdichtungsarbeiten

Zweck: Abdichtung
Beanspruchung: sehr hoch, bspw. bei Hochdruck-
 oder Nassreinigung
Vorleistung: Zementestrich
Folgeleistung: Bodenbelag aus Platten
Wassereinwirkungsklasse: W3-I, gem. DIN 18534-1
Material: Reaktionsharz

Einbauort:  Schwimmbad
Menge: 25,000 m²

**02.02.21 Abdichtung Sitzbank, Front und Seiten, W3-l, innen, Reaktionsharz**
Sitzbank Abdichtung Front und Seiten, innen, mittels Polymerdispersion gem.DIN 18534.

Höhe Sitzbank = 0,60m

Leistungsbestandteile
- Abdichtungsarbeiten

Zweck: Abdichtung
Beanspruchung: sehr hoch, bspw. bei Hochdruck-
 oder Nassreinigung
Vorleistung: ---
Folgeleistung: Wandbelag aus Platten
Wassereinwirkungsklasse: W3-I, gem. DIN 18534-1
Material: Reaktionsharz
Abdichtungshöhe: bis ca. 0,60 m ü. OKFFB

Einbauort:  Schwimmbad
Menge: 30,000 m²

**02.02.22 Anschlussfuge, Dichtbandeinlage W3-l**
siehe BA1 Position 01.02.21

Ortsangabe: Schwimmbad
Menge: 240,000 m

**02.02.23 Abdichtung Manschette W3-l**
siehe BA1 Position 01.02.22

Ortsangabe: Schwimmbad
Menge: 10,000 St

**02.02.24 Anschlussfuge Innenecke, Dichtbandeinlage W3-l**
siehe BA1 Position 01.02.23

Ortsangabe: Schwimmbad
Menge: 5,000 m

**02.02.25 Anschlussfuge Außenecke, Dichtbandeinlagen W3-l**
siehe BA1 Position 01.02.24

Ortsangabe: Schwimmbad
Menge: 5,000 m

**02.02.26 Bodenablauf, eindichten W3-l**
siehe BA1 Position 01.02.25

Ortsangabe: Schwimmbad
Menge: 16,000 St

**02.02.27 Bodenrinne eindichten W3-l**
siehe BA1 Position 01.02.26

Ortsangabe: Schwimmbad
Menge: 3,000 m

#### Bereich 02.03 Bodenfliesen im Innenbereich

*Hinweis: FEINSTEINZEUG*

**Ausführungsbeschreibung 10 Bau- und Leistungsbeschreibung Bodenfliesen - Sanitär**
*Bau- und Leistungsbeschreibung Bodenfliesen - Sanitär*
Das Verlegemuster ist vor Arbeitsbeginn mit der Bauleitung abzustimmen und erfolgt nach Angabe AG.

Die Fugenbreite, wenn nicht anders angegeben ist gemäß Herstellerempfehlung auszuführen.

**02.03.1 Bodenfliesen, 30x60cm, R10/A**
siehe BA1 Position 01.03.1
Menge: 210,000 m2

**02.03.2 Anarbeiten an Bodenablauf**
siehe BA1 Position 01.03.2
Menge: 8,000 St

**Ausführungsbeschreibung 11 Bau- und Leistungsbeschreibung - Schwimmbad**
*Bau- und Leistungsbeschreibung - Schwimmbad*
Ausführung Dünnbettkleber und Fliesenverfugung mit Reaktionsharz.

**02.03.3 Bodenfliesen, 30x60cm, R11/B, Schwimmbad**
Bodenbelag aus trockenpressten Fliesen/ Platten gem. DIN EN 14411 Gruppe Bla, im Innenbereich.

Leistungsbestandteile
- Untergrundprüfung auf Eignung
- Fliese mit Spachtelmasse, selbstverlaufend
- Bodenbelag
- Verfugung
- Reinigung von Zementschleier

Vorleistung (baus.): Estrich
Rutschhemmung: mind. R11 gem. DGUV Regel 108-003
Kanten: geformt, kalibriert
Lagerung: Dünnbett, DIN 18157
Verlegeart: orthogonal
Verband: Wilder Verband
Material: Feinsteinzeug DIN EN 14411
Oberfläche: unglasiert, strukturiert, matt
Dekor: Jurastein-Optik, granuliert und mit dezenten Glanzpunkten, beige-grau-braun meliert

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
Nennmaß: 30x60 cm
Dicke: 8mm
Fuge: Fugenbreite gemäß Herstellerempfehlung, Farbe gemäß Abstimmung mit Architekt

Einbauort: Schwimmbad

Leitfabrikat: z.B. Agrob Buchtal Savona, beige,
oder gleichwertig

Hersteller und Typ:

'..................................................'
vom Bieter einzutragen.
Menge: 235,000 m2

**02.03.4 Bodenfliesen, 30x60cm, R11/B, Umkleide**
Bodenbelag aus trockenpressten Fliesen/ Platten gem. DIN EN 14411 Gruppe Bla, im Innenbereich.

Leistungsbestandteile
- Untergrundprüfung auf Eignung
- Fliese mit Spachtelmasse, selbstverlaufend
- Bodenbelag
- Verfugung
- Reinigung von Zementschleier

Vorleistung (baus.): Estrich
Rutschhemmung: mind. R11 gem. DGUV Regel 108-003
Kanten: geformt, kalibriert
Lagerung: Dünnbett, DIN 18157
Verlegeart: orthogonal
Verband: Halbverband
Material: Feinsteinzeug DIN EN 14411
Oberfläche: unglasiert, strukturiert, matt
Dekor: Jurastein-Optik, granuliert und mit dezenten Glanzpunkten, beige-grau-braun meliert
Nennmaß: 30x60 cm
Dicke: 8mm
Fuge: Fugenbreite gemäß Herstellerempfehlung, Farbe gemäß Abstimmung mit Architekt

Einbauort: Umkleiden

Leitfabrikat: z.B. Agrob Buchtal Savona, beige,
oder gleichwertig

Hersteller und Typ:

'..................................................'
vom Bieter einzutragen.
Menge: 115,000 m²

**02.03.5 Bodenfliese Mosaik, 5x5cm, R11/B, Dusche**
Bodenbelag aus trockenpressten Fliesen/ Platten gem. DIN EN 14411 Gruppe Bla, im Innenbereich.

Leistungsbestandteile
- Untergrundprüfung auf Eignung
- Fliese mit Spachtelmasse, selbstverlaufend
- Bodenbelag
- Verfugung
- Reinigung von Zementschleier

Vorleistung (baus.): Estrich
Rutschhemmung: mind. R11 gem. DGUV Regel 108-003
Kanten: geformt, kalibriert
Lagerung: Dünnbett, DIN 18157
Verlegeart: orthogonal
Verband: Kreuverband
Material: Feinsteinzeug DIN EN 14411
Oberfläche: unglasiert, strukturiert, matt
Dekor: Jurastein-Optik, granuliert und mit dezenten Glanzpunkten
Farbe: beige-grau-braun meliert
Nennmaß: 5x5 cm
Dicke: 8mm
Fuge: Fugenbreite gemäß Herstellerempfehlung, Farbe gemäß Abstimmung mit Architekt

Einbauort: Umkleiden

Leitfabrikat: z.B. Agrob Buchtal Savona Mosaik, beige,
oder gleichwertig

Hersteller und Typ:

'..................................................'
vom Bieter einzutragen.
Menge: 15,000 m²

**02.03.6 Bodenfliesen Rillenplatte für Beckenumlauf, 25x50cm, R11/C**
Bodenbelag aus Fliesen gem. DIN EN 14411, im Innenbereich.

Leistungsbestandteile
- Untergrundprüfung auf Eignung
- Fliese mit Spachtelmasse, selbstverlaufend
- Bodenbelag
- Verfugung
- Reinigung von Zementschleier

Vorleistung (baus.): Estrich
Rutschhemmung: mind. R11 gem.DGUV Regel 108-003
Abriebklasse: 4 nach ISO 10545-7
Kanten: nicht rektifiziert
Lagerung: Dünnbett, DIN 18157
Verlegeart: orthogonal
Verband: Halbverband
Material: Feinsteinzeug DIN EN 14411
Oberfläche: unglasiert, matt, gerillt
Farbe: kiesel
Nennmaß: 25x50 cm
Dicke: 12,5mm
Fuge: Fugenbreite gemäß Herstellerempfehlung, Farbe gemäß Abstimmung mit Architekt

Einbauort: Schwimmbad

Leitfabrikat: z.B. Agrob Buchtal Area Pro, Kiesel,
oder gleichwertig

Hersteller und Typ:

'..................................................'
vom Bieter einzutragen.
Menge: 50,000 m

**02.03.7 Bodenfliesen Sitzbank H=60cm, 30x60cm, R11/B, Schwimmbad**
Bodenbelag auf Sitzfläche aus trockenpressten Fliesen/ Platten gem. DIN EN 14411 Gruppe Bla, im Innenbereich.

Höhe Sitzbank = ca. 0,60m

Leistungsbestandteile
- Untergrundprüfung auf Eignung
- Fliese mit Spachtelmasse, selbstverlaufend
- Bodenbelag
- Verfugung
- Reinigung von Zementschleier

Vorleistung (baus.): Estrich
Rutschhemmung: mind. R11 gem. DGUV Regel 108-003
Kanten: geformt, kalibriert
Lagerung: Dünnbett, DIN 18157
Verlegeart: orthogonal
Verband: Wilder Verband
Material: Feinsteinzeug DIN EN 14411
Oberfläche: unglasiert, strukturiert, matt
Dekor: Jurastein-Optik, granuliert und mit dezenten Glanzpunkten
Farbe: beige-grau-braun meliert
Nennmaß: 30x60 cm
Dicke: 8mm
Fuge: Fugenbreite gemäß Herstellerempfehlung, Farbe gemäß Abstimmung mit Architekt

Einbauort: Schwimmbad

Leitfabrikat: z.B. Agrob Buchtal Savona, beige,
oder gleichwertig

Hersteller und Typ:

'..................................................'
vom Bieter einzutragen.
Menge: 25,000 m2

**02.03.8 Anarbeiten an Bodenablauf**
siehe BA1 Position 01.03.4
Menge: 10,000 St

**02.03.9 Anarbeiten an Bodenrinne**
siehe BA1 Position 01.03.5
Menge: 3,000 St

*Hinweis: ZULAGEN*

**02.03.10 Zulage Gefälleschnitte, 1,50m2, bei Duschen**
siehe BA1 Position 01.03.6
Menge: 2,000 St

**02.03.11 Zulage Gefälleschnitte, 1,00m2**
siehe BA1 Position 01.03.7
Menge: 16,000 St

**02.03.12 Reserve Bodenfliesen innen**
siehe BA1 Position 01.03.8
Menge: 15,000 St

#### Bereich 02.04 Wandfliesen im Innenbereich

*Hinweis: WANDFLIESEN*

**Ausführungsbeschreibung 12 Bau- und Leistungsbeschreibung Wandfliesen - Sanitär**
*Bau- und Leistungsbeschreibung Wandfliesen - Sanitär*
Das Verlegemuster ist vor Arbeitsbeginn mit der Bauleitung abzustimmen und erfolgt nach Angabe AG.

Die Fugenbreite, wenn nicht anders angegeben ist gemäß Herstellerempfehlung auszuführen.

**02.04.1 Wandfliesen, 30x60cm**
siehe BA1 Position 01.04.1
Menge: 400,000 m2

**02.04.2 Sockelfliese, H 6,0 cm**
siehe BA1 Position 01.04.2
Menge: 120,000 m

**Ausführungsbeschreibung 13 Bau- und Leistungsbeschreibung Wandfliesen - Schwimmbad**
*Bau- und Leistungsbeschreibung Wandfliesen - Schwimmbad Sitzbank*
Ausführung Dünnbettkleber und Fliesenverfugung mit Reaktionsharz.

**02.04.3 Wandfliesen Sitzbank H=60cm, 30x60cm, Reaktionshharz-Fugenmörtel**
Wandbelag an Front und Seiten der Sitzbank aus trockengepressten Fliesen/ Platten gem. DIN EN 14411 Gruppe Bla, im Innenbereich.

Höhe Sitzbank = ca. 0,60m

Leistungsbestandteile
- Untergrundprüfung auf Eignung
- Wandbelag
- Verfugung
- Reinigung von Zementschleier

Vorleistung (baus.): Wandputz PIV, teilweise PIII bzw. Abdichtung
Kanten: geformt, kalibriert
Lagerung: Dünnbett, DIN 18157
Verlegeart: orthogonal
Verband: Halbverband
Material: Feinsteinzeug DIN EN 14411
Oberfläche: unglasiert, eben
Dekor: uni, beige
Nennmaß: 30x60 cm
Dicke: 8mm
Fuge: Fugenbreite gemäß Herstellerempfehlung, Farbe gemäß Abstimmung mit Architekt

Einbauort: Schwimmbad

Leitfabrikat: z.B. Agrob Buchtal Savona, beige,
oder gleichwertig

Hersteller und Typ:

'..................................................'
vom Bieter einzutragen.
Menge: 70,000 m2

**02.04.4 Sockelfliese Schwimmbad, H 6,0 cm**
siehe BA1 Position 01.04.2
Menge: 100,000 m

*Hinweis: Laibungen*

**02.04.5 Fensterlaibung, T=15cm**
siehe BA1 Position 01.04.5
Menge: 15,000 m

**02.04.6 Fensterlaibung, T=30cm**
siehe BA1 Position 01.04.6
Menge: 30,000 m

**02.04.7 Nachträgliches, zeitversetztes Einfliesen von Elektrodosen**
siehe BA1 Position 01.04.7
Menge: 100,000 St

**02.04.8 Nachträgliches, zeitversetztes Einfliesen von Türen**
siehe BA1 Position 01.04.8
Menge: 10,000 St

**02.04.9 Herstellen Löcher Wandfliese**
siehe BA1 Position 01.04.9
Menge: 200,000 St

**02.04.10 Anpassen Wandfliese Öffnung**
siehe BA1 Position 01.04.10
Menge: 20,000 m

**02.04.11 Anarbeiten an Druckspüler**
siehe BA1 Position 01.04.11
Menge: 20,000 St

#### Bereich 02.05 Wandbeschichtung Tapete

*Hinweis: Hinweis Aufbausystem Fototapete*
siehe Hinweis Aufbausystem Fototapete Bauabschnitt 1 0007

**02.05.1 Grundierung direkter Nassbereich**
siehe BA1 Position 01.05.1
Menge: 50,000 m²

**02.05.2 Grundierung indirekter Nassbereich**
siehe BA1 Position 01.05.2
Menge: 90,000 m²

**02.05.3 Spachtelung**
siehe BA1 Position 01.05.3
Menge: 140,000 m²

**02.05.4 Dispersionsabdichtung**
siehe BA1 Position 01.05.4
Menge: 90,000 m²

**02.05.5 Abdichtung Dichtband**
siehe BA1 Position 01.05.5
Menge: 15,000 m

**02.05.6 Abdichtung von Innenecken**
siehe BA1 Position 01.05.6
Menge: 2,000 St

**02.05.7 Abdichtung von Außenecken**
siehe BA1 Position 01.05.7
Menge: 1,000 St

**02.05.8 Abdichtung Dichtmanschetten Wand**
siehe BA1 Position 01.05.8
Menge: 8,000 St

**02.05.9 Abdichtung Schnittschutzband**
siehe BA1 Position 01.05.9
Menge: 15,000 m

**02.05.10 Kleber direkter Nassbereich**
siehe BA1 Position 01.05.10
Menge: 50,000 m²

**02.05.11 Kleber indirekter Nassbereich**
siehe BA1 Position 01.05.11
Menge: 90,000 m²

**02.05.12 abwischbare Fototapete**
siehe BA1 Position 01.05.12

Es werden zwei Naturmotive vorgegeben:
1. Motiv: Sanitär BT P EG
2. Motiv: Sanitär BT P+R 1.OG
Die Gewünschte Grafik wird dem Auftragnehmer in ausreichend hoher Qualität zur Vefügung gestellt.
Menge: 140,000 m²

**02.05.13 Versiegelung**
siehe BA1 Position 01.05.13
Menge: 90,000 m²

**02.05.14 Silikondichtstoff für Eck-, Anschluss- und Bewegungsfugen**
siehe BA1 Position 01.05.14
Menge: 80,000 m

#### Bereich 02.06 Profile, Fugen

*Hinweis: PROFILE*

**02.06.1 Kantenschutzschiene, Edelstahl V2A,**
siehe BA1 Position 01.06.1
Menge: 80,000 m

**02.06.2 Trennschiene/-winkel, V2A, H=6-10mm**
siehe BA1 Position 01.06.2
Menge: 10,000 m

*Hinweis: FUGEN*

**02.06.3 dauerelastische Verfugung, Fliesen**
siehe BA1 Position 01.06.3
Menge: 360,000 m

#### Bereich 02.07 Einbauteile

*Hinweis: REVISIONSTÜREN (M)*

**02.07.1 Revisionsöffnung, magnetisch, 20x20cm**
siehe BA1 Position 01.07.1
Menge: 5,000 St

**02.07.2 Revisionsöffnung, magnetisch, 40x40cm**
siehe BA1 Position 01.07.2
Menge: 5,000 St

**02.07.3 Revisionsöffnung, magnetisch, 40x60cm**
siehe BA1 Position 01.07.3
Menge: 5,000 St

*Hinweis: KRISTIALLSPIEGEL*

**02.07.4 Kippspiegel, 500x600mm**
siehe BA1 Position 01.07.4
Menge: 10,000 St

**02.07.5 Kristallspiegel, rechteckig, 600x400mm**
siehe BA1 Position 01.07.5
Menge: 5,000 St

**02.07.6 Kristallspiegel, rechteckig, 600x800mm**
siehe BA1 Position 01.07.6
Menge: 5,000 St

#### Bereich 02.08 Schutzabdeckungen

**02.08.1 Schutzabdeckung, Boden, Vlies + OSB**
Schutzabdeckung für neu eingebauten Fliesenbelag.

Leistungsbestandteile
- Glasfaservlies über 1,5 mm
- Holzplatte: OSB-Verlegeplatte d= 15 mm
- Stöße staubdicht verkleben
- Alle Wandanschlüsse staubdicht verkleben
- Ausbau nach Anweisung der örtlichen Bauleitung
- Entsorgung nach AVV-Schlüssel

Zweck: Schutz des neuen Fliesenbodens vor
 Beschädigung, Verschmutzung und
 Staub
Vorleistung: Fliesenbelag
Menge: 625,000 m2

**02.08.2 Schutzabdeckung, Boden, Alukarton**
Schutzabdeckung für neu eingebauten Fliesenbelag.

Leistungsbestandteile
- Aluminiumkaschierter Karton "Tetrapak"
- Stöße staubdicht verkleben
- Alle Wandanschlüsse staubdicht verkleben
- Ausbau nach Anweisung der örtlichen Bauleitung
- Entsorgung nach AVV-Schlüssel

Zweck: Schutz des neuen Fliesenbodens vor
 Beschädigung, Verschmutzung und
 Staub
Vorleistung: Fliesenbelag
Menge: 20,000 m2

#### Bereich 02.09 Revisionsunterlagen

**02.09.1 Revisionsunterlagen**
*** Pauschalposition
Zum Schlussabnahmetermin sind die folgenden Unterlagen ausgedruckt und digital als pdf-Datei abzugeben:
1. Produktdatenblätter aller verwendeten Materialien,
2. Pflegeanleitungen zu reinigender Materialien,
Menge: 1,000 psch

#### Bereich 02.10 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc., gelangen grundsätzlich nur die Stundensätze für Bauhelfer zur Abrechnung.

Die vom AN angegebenen Stundensätze werden als Grundlage wechselseitiger Zeitaufwandsverrechnung zwischen AN und AG herangezogen.

**02.10.10 Stundensatz: Fachwerker**
siehe BA1 Position 01.10.1
Menge: 10,000 h

**02.10.20 Stundensatz: Bauhelfer**
siehe BA1 Position 01.10.2
Menge: 10,000 h

### Titel 03 Bauabschnitt 3

#### Bereich 03.01 Baustelleneinrichtung

**03.01.10 Baustelleneinrichtung**
*** Pauschalposition
siehe BA1 Position 01.01.10
Menge: 1,000 psch

**03.01.20 Umzug Baustelleneinrichtung**
siehe BA1 Position 01.01.20
Menge: 2,000 St

#### Bereich 03.02 Vorbereitende Arbeiten

*Hinweis: UNTERGRUNDVORBEREITUNG*

**03.02.1 Messung, Estrichfeuchte**
siehe BA1 Position 01.02.1
Menge: 3,000 psch

**03.02.2 Untergrundvorbereitung, Reinigung Wandfläche**
siehe BA1 Position 01.02.2
Menge: 100,000 m²

**03.02.3 Untergrundvorbereitung, Reinigung Bodenfläche**
siehe BA1 Position 01.02.3
Menge: 115,000 m²

**03.02.4 Risse im Estrich schließen**
siehe BA1 Position 01.02.4
Menge: 5,000 m

**03.02.5 Entkopplungsmatte liefern und einbauen**
siehe BA1 Position 01.02.5
Menge: 20,000 m

*Hinweis: UNTERGRUNDAUSGLEICH*

**03.02.6 Spachtelung, Wandfläche**
siehe BA1 Position 01.02.6
Menge: 20,000 m2

**03.02.7 Spachtelung, Bodenfläche**
siehe BA1 Position 01.02.7
Menge: 30,000 m2

**03.02.8 Nivellierausgleich, bis 5mm**
siehe BA1 Position 01.02.8
Menge: 6,000 m2

**03.02.9 Nivellierausgleich, 6-10mm**
siehe BA1 Position 01.02.9
Menge: 6,000 m2

**03.02.10 Voranstrich, Wandflächen**
siehe BA1 Position 01.02.10
Menge: 100,000 m²

**03.02.11 Voranstrich EP-Grundierung, Bodenfläche**
siehe BA1 Position 01.02.11
Menge: 100,000 m²

*Hinweis: ABDICHTUNGSARBEITEN*

**Ausführungsbeschreibung 14 Bau- und Leistungsbeschreibung - Sanitärräume**
*Bau- und Leistungsbeschreibung - Sanitärräume*
Die Sanitärräume/Bäder mit Duschen sind gemäß der Wassereinwirkungsklasse W2-I an allen Bodenflächen im Verbund abzudichten.

Die Wandflächen oberhalb von Duschen und Badewanne sind gemäß der Wassereinwirkungsklasse W1-I abzudichten.

Die Abdichtungsflächen sind vor Ausführung mit der Bauleitung abzustimmen.

**03.02.12 Wandabdichtung, W1-I, innen, Polymerdispersion**
siehe BA1 Position 01.02.12
Menge: 100,000 m²

**03.02.13 Bodenabdichtung, W2-l, innen, Reaktionsharz**
siehe BA1 Position 01.02.13
Menge: 115,000 m²

**03.02.14 Anschlussfuge, Dichtbandeinlage W2-l**
siehe BA1 Position 01.02.14
Menge: 140,000 m

**03.02.15 Abdichtung Manschette W2-l**
siehe BA1 Position 01.02.15
Menge: 75,000 St

**03.02.16 Anschlussfuge Innenecke, Dichtbandeinlage W2-l**
siehe BA1 Position 01.02.16
Menge: 35,000 m

**03.02.17 Anschlussfuge Außenecke, Dichtbandeinlagen W2-l**
siehe BA1 Position 01.02.17
Menge: 15,000 m

**03.02.18 Bodenablauf, eindichten W2-l**
siehe BA1 Position 01.02.18
Menge: 15,000 St

#### Bereich 03.03 Bodenfliesen im Innenbereich

*Hinweis: FEINSTEINZEUG*

**Ausführungsbeschreibung 15 Bau- und Leistungsbeschreibung Bodenfliesen - Sanitär**
*Bau- und Leistungsbeschreibung Bodenfliesen - Sanitär*
Das Verlegemuster ist vor Arbeitsbeginn mit der Bauleitung abzustimmen und erfolgt nach Angabe AG.

Die Fugenbreite, wenn nicht anders angegeben ist gemäß Herstellerempfehlung auszuführen.

**03.03.1 Bodenfliesen, 30x60cm, R10/A**
siehe BA1 Position 01.03.1
Menge: 115,000 m2

**03.03.2 Anarbeiten an Bodenablauf**
siehe BA1 Position 01.03.2
Menge: 10,000 St

*Hinweis: ZULAGEN*

**03.03.3 Zulage Gefälleschnitte, 1,00m2**
siehe BA1 Position 01.03.7
Menge: 10,000 St

**03.03.4 Reserve Bodenfliesen innen**
siehe BA1 Position 01.03.8
Menge: 15,000 St

#### Bereich 03.04 Wandfliesen im Innenbereich

*Hinweis: WANDFLIESEN*

**Ausführungsbeschreibung 16 Bau- und Leistungsbeschreibung Wandfliesen - Sanitär**
*Bau- und Leistungsbeschreibung Wandfliesen - Sanitär*
Das Verlegemuster ist vor Arbeitsbeginn mit der Bauleitung abzustimmen und erfolgt nach Angabe AG.

Die Fugenbreite, wenn nicht anders angegeben ist gemäß Herstellerempfehlung auszuführen.

**03.04.1 Wandfliesen, 30x60cm**
siehe BA1 Position 01.04.1
Menge: 100,000 m2

**03.04.2 Sockelfliese, H 6,0 cm**
siehe BA1 Position 01.04.2
Menge: 55,000 m

*Hinweis: Laibungen*

**03.04.3 Fensterlaibung, T=15cm**
siehe BA1 Position 01.04.5
Menge: 10,000 m

**03.04.4 Fensterlaibung, T=30cm**
siehe BA1 Position 01.04.6
Menge: 20,000 m

**03.04.5 Nachträgliches, zeitversetztes Einfliesen von Elektrodosen**
siehe BA1 Position 01.04.7
Menge: 50,000 St

**03.04.6 Nachträgliches, zeitversetztes Einfliesen von Türen**
siehe BA1 Position 01.04.8
Menge: 10,000 St

**03.04.7 Herstellen Löcher Wandfliese**
siehe BA1 Position 01.04.9
Menge: 100,000 St

**03.04.8 Anpassen Wandfliese Öffnung**
siehe BA1 Position 01.04.10
Menge: 20,000 m

**03.04.9 Anarbeiten an Druckspüler**
siehe BA1 Position 01.04.11
Menge: 15,000 St

#### Bereich 03.05 Wandbeschichtung Tapete

*Hinweis: Hinweis Aufbausystem Fototapete*
Alle Grundierungen, Spachtelungen Abdichtungen, Kleber, Versigelungen und Dichtstoffe sind in einem System getestet worden bzw. ein zugelasseses System. Eine Montage mit anderen Materialien sind auf Ihr egnes Risiko.

System direkter Nassbereich:
Grundierung
Spachtelung je nach Bedarf des Untergrunds
Grundierung
Abdichtung
Kleber
Fototapete
Versiegelung
Dichtstoff

System indirekter Nassbereich:
Grundierung
Spachtelung je nach Bedarf des Untergrunds
Grundierung
Abdichtung
Kleber
Fototapete
Versiegelung

**03.05.1 Grundierung direkter Nassbereich**
Grundierung

Anforderungen:  Acrylat-basierte Dispersionsgrundierung mit  wasser- und alterungsbeständige  Eigenschaften; D1
  Beständigkeit gegen Urin in Übereinstimmung  mit ASTM D 1308-87
  schnell trocknenden und sehr emissionsarmen  (EMICODE EC1 Plus und Blauer Engel nach  DE-UZ 113)
Lösungsmitel:  lösemittelfreie Dispersionsverlegewerkstoffe  gemäß TRGS 610;

Untergrundart/Estrich: Beton

zum Beispiel: MAPEI Eco Prim T Plus oder gleichwertig

angebotenes Produkt:

'.........'
(Bieterangabe)
Menge: 10,000 m²

**03.05.2 Grundierung indirekter Nassbereich**
Grundierung für  gleichmäßigen Untergrund/ Saugverhalten

Weitere Eigenschaften:  Haftvermittlend; schnell trocknend;  alkalibeständig

zum Beispiel: FFT primer oder gleichwertig

angebotenes Produkt:

'.........'
(Bieterangabe)
Menge: 10,000 m²

**03.05.3 Spachtelung**
Wandspachtelung, innen, vollflächig.

Zweck: Verbesserung der Oberflächenqualität
Vorleistung: grundierte glatte Beton-, geputzte
 MW- oder GK-Wände
Folgeleistung: Abdichtung; Tapete
Material: Kalkzementputz als Unterputz in GP, CS II, Wc1 gemäß DIN EN 998-1
Schichtdicke: bis 5 mm
Oberfläche: Q3, geglättet

Ortsangabe:  Bauteil C 1.OG und 4.OG; Flur EG;  Bauteil F
angebotenes Produkt:

'.........'
(Bieterangabe)
Menge: 20,000 m²

**03.05.4 Dispersionsabdichtung**
Einkomonentige, gebrauchsfertige, lösemittelfreie, gut spachtelbare Dispersionsabdichtung nach DIN 18534 auf Kunstharzdispersionsbasis

Zulässige Wassereinwirkungsklassen:
  nach DIN 18534; W1-I
Verfahren:  mindestens zwei Arbeitsgängen
Schichtdicke:  von 0,5 mm Trockenschichtdicke (= 0,8 mm  Nassschichtdicke)
Oberfläche:  glätten und schleifen mind. Q3

Ortsangabe: Bauteil C 1.OG und 4.OG; Flur EG;  Bauteil F

zum Beispiel: MAPEI Mapegum WPS  (Dispersionsabdichtung) in grau und grün oder gleichwertig

angebotenes Produkt:

'.........'
(Bieterangabe)
Menge: 10,000 m²

**03.05.5 Abdichtung Dichtband**
Abdichtung Dichtband

Abdichtungs- und Entkopplungsbahn aus Polyethylen mit beidseitiger Polypropylenvliesbeschichtung; selbstklebend

Wassereinwirkungsklasse: W0-I - W02-I nach DIN 18534

zum Beispiel: MAPEI Mapeguard ST (Dichtband) oder gleichwertig

angebotenes Produkt:

'.........'
(Bieterangabe)
Menge: 10,000 m

**03.05.6 Abdichtung von Innenecken**
Abdichtung von Innenecken

Dichtecke

Material: dreischichtiges Produkt aus Polypropylen/Polyethylen

Wassereinwirkungsklasse: W0-I - W02-I nach DIN 18534

zum Beispiel: MAPEI Mapeguard IC (Innenecke) oder gleichwertig

angebotenes Produkt:

'.........'
(Bieterangabe)
Menge: 1,000 St

**03.05.7 Abdichtung von Außenecken**
Abdichtung von Außenecken

Produkt: MAPEI Mapeguard EC (Außenecke) oder gleichwertig
Maße: Breite: 17,5 cm, Länge: 17,5 cm, Höhe: 9 cm
Menge: 1,000 St

**03.05.8 Abdichtung Dichtmanschetten Wand**
Abdichtung Dichtmanschetten Wand

Material:  dreischichtiges Produkt aus  Polypropylen/Polyethylen
  vliesbeschichtet, für optimalen Haftverbund zur  Abdichtung
Wassereiinwirkungsklasse:  W0-I nach DIN 18534
Verwendung:  Abdichtung von Rohrdurchdringungen im  System

zum Beispiel:  MAPEI Mapeguard PC (Dichtmannschetten)  oder gleichwertig

angebotenes Produkt:

'.........'
(Bieterangabe)
Menge: 2,000 St

**03.05.9 Abdichtung Schnittschutzband**
Abdichtung Schnittschutzband

Material:  dreilagiges Gewebe aus Polyamid und  Polyethylen einseitig selbstklebend
Schnittfestigkeit: gemäß EN 388
Zweck :  Reduzierung Beschädigungen des Dichtbandes
Einsatzort:  Kehlen zwischen Boden/Decke und Wand oder  in Wandecken
Wassereinwirkungsklasse:  W0-I - W02-I nach DIN 18534

zum Beispiel:  MAPEI Mapeband CP (Schnittschutzband)  oder gleichwertig

angebotenes Produkt:

'.........'
(Bieterangabe)
Menge: 10,000 m

**03.05.10 Kleber direkter Nassbereich**
Wetter- und Feuchtigkeitsbeständiger Klebstoff auf Dispersionsbasis für erhöhte Beanspruchung des Funktionsflächentextils; weiß auftrocknend

Untergrund:  auf Q3
Wassereinwirkungsklasse:  W0-I nach DIN 18534

zum Beispiel:  FFT waterglue oder gleichwertig

angebotenes Produkt:

'.........'
(Bieterangabe)
Menge: 10,000 m²

**03.05.11 Kleber indirekter Nassbereich**
Klebstoff auf Dispersionsbasis für normale Beanspruchung der abwischbaren Fototapete

Untergrund:  auf Q3
Wassereinwirkungsklasse:  W0-I nach DIN 18534

zum Beispiel: FFT glue oder gleichwertig

angebotenes Produkt:

'.........'
(Bieterangabe)
Menge: 10,000 m²

**03.05.12 abwischbare Fototapete**
Fototapete als Oberflächenbelag im indirekten Nassbereich und direkten Nassbereich

Material:  Gewebtes Material aus Polyester (PES)  mit leicht strukturierter Oberfläche
  Polyamidbeschichtung (PA) beidseitig
Gewicht:  ca. 300 g/m²
Materialdicke:  ca. 0,39 mm
weitere Anforderungen:  Phthalatfrei; Reinigungsfähig;  OEKO TEX Standard 100; translucent

Maße:  der Fototapete können einer beigefügten, vorläufigen  Tabelle entnommen werden

Es werden zwei Naturmotive vorgegeben:
1. Motiv: Sanitär BT A EG
2. Motiv: Sanitär BT A 1.OG
Die Gewünschte Grafik wird dem Auftragnehmer in ausreichend hoher Qualität zur Vefügung gestellt.

empfohlenes Produkt: FFT Funktionsflächentextil crocodile oder gleichwertig
Menge: 20,000 m²

**03.05.13 Versiegelung**
Versiegelung

2-komponentigen, wasserbasierten, UV-beständigen, widerstandfähigen PU-Versiegelung

empfohlenes Produkt: FFT seal+hardener (Versiegelung) oder gleichwertig
Glanzgrad: seidenmatt oder seidenglanz
Menge: 10,000 m²

**03.05.14 Silikondichtstoff für Eck-, Anschluss- und Bewegungsfugen**
Eck-, Anschluss- und Bewegungsfugen mit fungizid eingestelltem, acetatvernetzendem, 1-komponentigem Silikondichtstoff, elastisch schließen, einschließlich aller Nebenarbeiten.

empholenes Produkt: MAPEI Mapesil AC oder gleichwertig
Farbton: nach RAL gemäß Angabe Bauherr
Menge: 20,000 m

#### Bereich 03.06 Profile, Fugen

*Hinweis: PROFILE*

**03.06.1 Kantenschutzschiene, Edelstahl V2A,**
siehe BA1 Position 01.06.1
Menge: 30,000 m

**03.06.2 Trennschiene/-winkel, V2A, H=6-10mm**
siehe BA1 Position 01.06.2
Menge: 15,000 m

*Hinweis: FUGEN*

**03.06.3 dauerelastische Verfugung, Fliesen**
siehe BA1 Position 01.06.3
Menge: 190,000 m

#### Bereich 03.07 Einbauteile

*Hinweis: REVISIONSTÜREN (M)*

**03.07.1 Revisionsöffnung, magnetisch, 20x20cm**
Revisionstür einschl. Rahmen und Magnetverschluss, mit vorher beschriebenen Fliesenbelag belegen einschl. Verfugung, dauerelastischen Anschlüssen und Anarbeitungen.

Vorleistung: Wandfliesen mit Aussparung
Format: eckig
Abmessung: 200x200 mm
Menge: 5,000 St

**03.07.2 Revisionsöffnung, magnetisch, 40x40cm**
Revisionstür einschl. Rahmen und Magnetverschluss, mit vorher beschriebenen Fliesenbelag belegen einschl. Verfugung, dauerelastischen Anschlüssen und Anarbeitungen.

Vorleistung: Wandfliesen mit Aussparung
Format: eckig
Abmessung: 400x400 mm
Menge: 5,000 St

**03.07.3 Revisionsöffnung, magnetisch, 40x60cm**
Revisionstür einschl. Rahmen und Magnetverschluss, mit vorher beschriebenen Fliesenbelag belegen einschl. Verfugung, dauerelastischen Anschlüssen und Anarbeitungen.

Vorleistung: Wandfliesen mit Aussparung
Format: eckig
Abmessung: 400x600 mm
Menge: 5,000 St

*Hinweis: KRISTIALLSPIEGEL*

**03.07.4 Kippspiegel, 500x600mm**
Kristallspiegel als Kippspiegel, rechteckig, mit C-Kantenschliff, verdeckt befestigt.

Zweck: behindertengerechter Spiegel
Vorleistung: Wandfliesen
Größe: ca. 500x600 mm
Betätigung: Seilzug

Einbauort: Sanitär, Barrierefrei
Menge: 3,000 St

**03.07.5 Kristallspiegel, rechteckig, 600x400mm**
Kristallspiegel, rechteckig, mit Kantenschliff einbauen.

Leistungsbestandteile
- verdeckte Befestigungen
- oberflächenbündiger Einbau
- dauerelastische Verfugung

Größe: ca. 600x400 mm

Einbauort: Sanitär
Menge: 3,000 St

**03.07.6 Kristallspiegel, rechteckig, 600x800mm**
Kristallspiegel, rechteckig, mit Kantenschliff einbauen.

Leistungsbestandteile
- verdeckte Befestigungen
- oberflächenbündiger Einbau
- dauerelastische Verfugung

Größe: ca. 600x800 mm

Einbauort: Sanitär
Menge: 3,000 St

#### Bereich 03.08 Schutzabdeckungen

**03.08.1 Schutzabdeckung, Boden, Vlies + OSB**
Schutzabdeckung für neu eingebauten Fliesenbelag.

Leistungsbestandteile
- Glasfaservlies über 1,5 mm
- Holzplatte: OSB-Verlegeplatte d= 15 mm
- Stöße staubdicht verkleben
- Alle Wandanschlüsse staubdicht verkleben
- Ausbau nach Anweisung der örtlichen Bauleitung
- Entsorgung nach AVV-Schlüssel

Zweck: Schutz des neuen Fliesenbodens vor
 Beschädigung, Verschmutzung und
 Staub
Vorleistung: Fliesenbelag
Menge: 115,000 m2

**03.08.2 Schutzabdeckung, Boden, Alukarton**
Schutzabdeckung für neu eingebauten Fliesenbelag.

Leistungsbestandteile
- Aluminiumkaschierter Karton "Tetrapak"
- Stöße staubdicht verkleben
- Alle Wandanschlüsse staubdicht verkleben
- Ausbau nach Anweisung der örtlichen Bauleitung
- Entsorgung nach AVV-Schlüssel

Zweck: Schutz des neuen Fliesenbodens vor
 Beschädigung, Verschmutzung und
 Staub
Vorleistung: Fliesenbelag
Menge: 20,000 m2

#### Bereich 03.09 Revisionsunterlagen

**03.09.1 Revisionsunterlagen**
*** Pauschalposition
Zum Schlussabnahmetermin sind die folgenden Unterlagen ausgedruckt und digital als pdf-Datei abzugeben:
1. Produktdatenblätter aller verwendeten Materialien,
2. Pflegeanleitungen zu reinigender Materialien,
Menge: 1,000 psch

#### Bereich 03.10 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc., gelangen grundsätzlich nur die Stundensätze für Bauhelfer zur Abrechnung.

Die vom AN angegebenen Stundensätze werden als Grundlage wechselseitiger Zeitaufwandsverrechnung zwischen AN und AG herangezogen.

**03.10.10 Stundensatz: Fachwerker**
Stundensatz für Leistungen, welche nicht in den Positionen erfasst sind und nur auf ausdrückliche Anweisung der Bauleitung gegen Nachweis zur Ausführung kommen.

Fachwerker
Menge: 10,000 h

**03.10.20 Stundensatz: Bauhelfer**
Stundensatz für Leistungen, welche nicht in den Positionen erfasst sind und nur auf ausdrückliche Anweisung der Bauleitung gegen Nachweis zur Ausführung kommen.

Bauhelfer
Menge: 10,000 h
